# 5971 Reductor manual de emergencia 1200Nm - De Genebre

- Propiedad del archivo: CONSTRUNARIO
- Formato: FIEBDC-3/2012
- Programa: Construnario Versión 3.51
- Fecha de los precios: 02/07/2024
- Divisa: EUR

**GEN5971 06** u 5971 Reductor manual de emergencia 1200Nm - De Genebre
Precio: 619.62
Reductor manual de emergencia 1200Nm. Código EAN: 8428381039624
