# 5975 Reductor manual 300Nm Tipo sin fin corona - De Genebre

- Propiedad del archivo: CONSTRUNARIO
- Formato: FIEBDC-3/2012
- Programa: Construnario Versión 3.51
- Fecha de los precios: 02/07/2024
- Divisa: EUR

**GEN5975** u 5975 Reductor manual 300Nm Tipo sin fin corona - De Genebre
Precio: 58.15
Reductores manuales tipo sin fin, corona 300Nm. Código EAN: 8428381160953
