# 5976 Reductor manual 750Nm Tipo sin fin corona - De Genebre

- Propiedad del archivo: CONSTRUNARIO
- Formato: FIEBDC-3/2012
- Programa: Construnario Versión 3.51
- Fecha de los precios: 28/06/2024
- Divisa: EUR

**GEN5976** u 5976 Reductor manual 750Nm Tipo sin fin corona - De Genebre
Precio: 97.91
Reductores manuales tipo sin fin corona 750Nm. Código EAN: 8428381160960
