# Microrruptor final de carrera Inductivos (Atex), referencia 5982 02 de Genebre. Reductor manual: 5976 - De Genebre

- Propiedad del archivo: CONSTRUNARIO
- Formato: FIEBDC-3/2012
- Programa: Construnario Versión 3.51
- Fecha de los precios: 02/07/2024
- Divisa: EUR

**GEN5982 02** u Microrruptor final de carrera Inductivos (Atex), referencia 5982 02 de Genebre. Reductor manual: 5976 - De Genebre
Precio: 385.28
Caja Final de carrera con 2 detectores inductivos instalada sobre reductor manual. Características de Caja final de Carrera ver ficha técnica de artículo 5963 02. Características de Reductor manual ver ficha técnica de artículo 5975 – 5976. Código EAN: 8434055031276
