# 5984 Reductor manual sin fin corona 750 Nm - De Genebre

- Propiedad del archivo: CONSTRUNARIO
- Formato: FIEBDC-3/2012
- Programa: Construnario Versión 3.51
- Fecha de los precios: 02/07/2024
- Divisa: EUR

**GEN5984 06** u 5984 Reductor manual sin fin corona 750 Nm - De Genebre
Precio: 143.24
Reductor manual sin fin corona 750 Nm. Cuerpo de fundición. Código EAN: 8428381274230
