# Monomando de lavabo, serie GE2 de Genebre. Sobre encimera. Cromo - De Genebre

- Propiedad del archivo: CONSTRUNARIO
- Formato: FIEBDC-3/2012
- Programa: Construnario Versión 3.51
- Fecha de los precios: 15/11/2024
- Divisa: EUR

**GEN60130 22 45 66** u Monomando de lavabo, serie GE2 de Genebre. Sobre encimera. Cromo - De Genebre
Precio: 51.43
Monomando de lavabo, serie GE2 de Genebre. Sobre encimera. Cromo 1) Cuerpo realizado en latón según UNE-EN 1982. 2) Maneta realizada en Zamak. 3) Cromado según EN 248. 4) Cartucho cerámico silencioso Ø40 con salida dirigida. 5) Aireador plástico antical M24x1 con casquillo de latón cromado. 6) Suministrado con portacadenas, latiguillos de 40 cm 10x1 H 3/8" y conjunto de sujeción mediante herradura inoxidable. 7) Temperatura máxima: 85 °C. 8) Temp. máx. recomendada: 65 °C. 9) Presión máxima: 10 bar. 10) Presión mínima: 0,5 bar. 11) Presión recomendada: 1 - 3 bar Monomando de lavabo para instalar sobre encimera. Cuerpo en latón CC754S y maneta en Zamak cromado, cromado según EN 248. Provisto de cartucho cerámico mezclador D40, aireador plástico antical y conexiones flexibles según EN 13618. Incluye todos los elementos de fijación. Código EAN: 8428381543183
