# Monomando Serie GE2 bidé - De Genebre

- Propiedad del archivo: CONSTRUNARIO
- Formato: FIEBDC-3/2012
- Programa: Construnario Versión 3.51
- Fecha de los precios: 01/07/2024
- Divisa: EUR

**GEN60140 22 45 66** u Monomando Serie GE2 bidé - De Genebre
Precio: 50.81
Monomando Serie GE2 bidé. Código EAN: 8428381543190
