# Contador de agua chorro múltiple, referencia 6029 065 de Genebre. Agua fría. 1'x1' (DN20) - De Genebre

- Propiedad del archivo: CONSTRUNARIO
- Formato: FIEBDC-3/2012
- Programa: Construnario Versión 3.51
- Fecha de los precios: 02/07/2024
- Divisa: EUR

**GEN6029 06** u Contador de agua chorro múltiple, referencia 6029 065 de Genebre. Agua fría. 1'x1' (DN20) - De Genebre
Precio: 86.78
Contador de dial húmedo para agua fría. Montaje horizontal. Aprobación CE. Temperatura máxima 30ºC. Presión máxima 16bar. Clase de precisión 2 (montaje horizontal). Código EAN: 8428381587330
