# Racor gas, referencia 6040 05 de Genebre. 1x3/4' conector - De Genebre

- Propiedad del archivo: CONSTRUNARIO
- Formato: FIEBDC-3/2012
- Programa: Construnario Versión 3.51
- Fecha de los precios: 09/10/2024
- Divisa: EUR

**GEN6040 05** u Racor gas, referencia 6040 05 de Genebre. 1x3/4' conector - De Genebre
Precio: 6.50
Racor 1x3/4" conector Código EAN: 8428381045250
