# Racor gas, referencia 6040 06 de Genebre. 1 1/4'x1' conector - De Genebre

- Propiedad del archivo: CONSTRUNARIO
- Formato: FIEBDC-3/2012
- Programa: Construnario Versión 3.51
- Fecha de los precios: 09/10/2024
- Divisa: EUR

**GEN6040 06** u Racor gas, referencia 6040 06 de Genebre. 1 1/4'x1' conector - De Genebre
Precio: 12.20
Racor 1 1/4"x1" conector Código EAN: 8428381045267
