# Contador de agua fría 'WOLTMANN', referencia 6060 18 de Genebre. DN250 Bridas 10'/DN250 Flanges 10' - De Genebre

- Propiedad del archivo: CONSTRUNARIO
- Formato: FIEBDC-3/2012
- Programa: Construnario Versión 3.51
- Fecha de los precios: 02/07/2024
- Divisa: EUR

**GEN6060 18** u Contador de agua fría 'WOLTMANN', referencia 6060 18 de Genebre. DN250 Bridas 10'/DN250 Flanges 10' - De Genebre
Precio: 2112.10
Contador de agua tipo WOLTMANN con bridas DIN Para la medición del consumo de agua fría. Registro seco, transmisión magnética. Pérdida de presión mínima. Precisión de medición conforme a la Norma ISO 4064, clase B (montaje horizontal). Posición de montaje horizontal, vertical o inclinado (se recomienda el montaje en posición horizontal y con el medidor hacia arriba). Condiciones de trabajo: Temperatura máxima del agua: 40ºC. Presión máxima de trabajo: 10 bar. Extremos conexión bridas DIN. GENEBRE 6060 Contador agua "WOLTMANN" DN250 Bridas 10"/DN250 Flanges 10" Código EAN: 8428381752745
