# 61192 Monomando mural caño inferior medical - De Genebre

- Propiedad del archivo: CONSTRUNARIO
- Formato: FIEBDC-3/2012
- Programa: Construnario Versión 3.51
- Fecha de los precios: 02/07/2024
- Divisa: EUR

**GEN61192 24 45 66** u 61192 Monomando mural caño inferior medical - De Genebre
Precio: 101.61
Monomando mural caño inferior medical Código EAN: 8428381569176
