# Monomando de ducha sin kit - De Genebre

- Propiedad del archivo: CONSTRUNARIO
- Formato: FIEBDC-3/2012
- Programa: Construnario Versión 3.51
- Fecha de los precios: 02/07/2024
- Divisa: EUR

**GEN62110314567** Monomando de ducha sin kit - De Genebre
Precio: 146.92
Monomando de ducha sin kit Código EAN: 8428381586067
