# Inversor cerámico 3 vías empotrado con placa ovalada - De Genebre

- Propiedad del archivo: CONSTRUNARIO
- Formato: FIEBDC-3/2012
- Programa: Construnario Versión 3.51
- Fecha de los precios: 02/07/2024
- Divisa: EUR

**GEN62114304566** Inversor cerámico 3 vías empotrado con placa ovalada - De Genebre
Precio: 83.25
Inversor cerámico 3 vías empotrado con placa ovalada Código EAN: 8428381585473
