# Kode Monomando de lavabo - De Genebre

- Propiedad del archivo: CONSTRUNARIO
- Formato: FIEBDC-3/2012
- Programa: Construnario Versión 3.51
- Fecha de los precios: 02/07/2024
- Divisa: EUR

**GEN62130084566** Kode Monomando de lavabo - De Genebre
Precio: 148.75
Cartucho 2 posiciones Código EAN: 8428381584179
