# Monomando de lavabo empotrado caño 22 cm - De Genebre

- Propiedad del archivo: CONSTRUNARIO
- Formato: FIEBDC-3/2012
- Programa: Construnario Versión 3.51
- Fecha de los precios: 02/07/2024
- Divisa: EUR

**GEN62132314566** Monomando de lavabo empotrado caño 22 cm - De Genebre
Precio: 159.78
Monomando de lavabo empotrado caño 22 cm Código EAN: 8428381583912
