# Monomando de lavabo alto - De Genebre

- Propiedad del archivo: CONSTRUNARIO
- Formato: FIEBDC-3/2012
- Programa: Construnario Versión 3.51
- Fecha de los precios: 02/07/2024
- Divisa: EUR

**GEN62136084566** Monomando de lavabo alto - De Genebre
Precio: 319.54
Cartucho 2 posiciones Código EAN: 8428381584193
