# Monomando de lavabo cascada, referencia 64137 26 45 66 de la serie Kenjo de Genebre - De Genebre

- Propiedad del archivo: CONSTRUNARIO
- Formato: FIEBDC-3/2012
- Programa: Construnario Versión 3.51
- Fecha de los precios: 02/07/2024
- Divisa: EUR

**GEN63137 26 45 66** u Monomando de lavabo cascada, referencia 64137 26 45 66 de la serie Kenjo de Genebre - De Genebre
Precio: 184.26
Monomando Serie Kenjo lavabo cascada. Código EAN: 8428381570677
