# Monomando de lavabo cascada alto, serie Kenjo de Genebre - De Genebre

- Propiedad del archivo: CONSTRUNARIO
- Formato: FIEBDC-3/2012
- Programa: Construnario Versión 3.51
- Fecha de los precios: 17/10/2024
- Divisa: EUR

**GEN63138 26 45 66** u Monomando de lavabo cascada alto, serie Kenjo de Genebre - De Genebre
Precio: 283.43
Monomando de lavabo cascada alto, serie Kenjo de Genebre 1) Cuerpo y base realizados en latón según UNE-EN 1982. 2) Maneta fabricada en Zamak. 3) Cromado según EN 248. 4) Cartucho cerámico silencioso ?35 con salida dirigida. 5) Suministrado con latiguillos de 35 cm (M10; G 3/8”) y conjunto de sujeción de inox. 6) Caudal mínimo: 8 l/min (3 bar). 7) Temperatura máxima uso: 85 ºC. 8) Temp. máxi. recomendada: 65 ºC. 9) Presión máxima uso: 10 bar. 10) Presión mínima uso: 0,5 bar. 11) Presión recomendada: 1-5 bar. Monomando Serie Kenjo lavabo cascada alto. Código EAN: 8428381570691
