# Monomando de ducha con kit, referencia 64110 16 45 66 de la serie Klip de Genebre - De Genebre

- Propiedad del archivo: CONSTRUNARIO
- Formato: FIEBDC-3/2012
- Programa: Construnario Versión 3.51
- Fecha de los precios: 02/07/2024
- Divisa: EUR

**GEN64110 16 45 66** u Monomando de ducha con kit, referencia 64110 16 45 66 de la serie Klip de Genebre - De Genebre
Precio: 137.13
1) Cuerpo y florones realizados en latón según UNE-EN 1982. 2) Maneta realizada en Zamak. 3) Cromado según EN 248. 4) Cartucho cerámico silencioso ?40con salida dirigida. 5) Suministrado con flexo ducha de latón cromado (170 cm), mango de ducha, soporte y excéntricas de latón para fijación. 6) Caudal mínimo: 12 l/min (3 bar). 7) Temperatura máxima uso: 85 ºC. 8) Temp. máxi. recomendada: 65 ºC. 9) Presión máxima uso: 10 bar. 10) Presión mínima uso: 0,5 bar. 11) Presión recomendada: 1-5 bar. Código EAN: 8428381543275
