# Termostática Serie Tau empotrada 2 salidas - De Genebre

- Propiedad del archivo: CONSTRUNARIO
- Formato: FIEBDC-3/2012
- Programa: Construnario Versión 3.51
- Fecha de los precios: 02/07/2024
- Divisa: EUR

**GEN64114 14 45 67** u Termostática Serie Tau empotrada 2 salidas - De Genebre
Precio: 577.87
Termostática Serie Tau empotrada 2 salidas. Código EAN: 8428381552901
