# Monomando de lavabo, referencia 64130 04 45 66 de la serie Kelogic de Genebre. Apertura en frío - De Genebre

- Propiedad del archivo: CONSTRUNARIO
- Formato: FIEBDC-3/2012
- Programa: Construnario Versión 3.51
- Fecha de los precios: 02/07/2024
- Divisa: EUR

**GEN64130 04 45 66** u Monomando de lavabo, referencia 64130 04 45 66 de la serie Kelogic de Genebre. Apertura en frío - De Genebre
Precio: 99.17
Monomando Serie Kelogic lavabo apertura en frío Código EAN: 8428381569855
