# Monomando de lavabo, serie Klip de Genebre. Instalación en repisa - De Genebre

- Propiedad del archivo: CONSTRUNARIO
- Formato: FIEBDC-3/2012
- Programa: Construnario Versión 3.51
- Fecha de los precios: 18/10/2024
- Divisa: EUR

**GEN64130 16 45 66** u Monomando de lavabo, serie Klip de Genebre. Instalación en repisa - De Genebre
Precio: 94.27
Monomando de lavabo, serie Klip de Genebre. Instalación en repisa 1) Cuerpo realizado en latón según UNE-EN 1982. 2) Maneta realizada en Zamak. 3) Cromado según EN 248. 4) Cartucho cerámico Ø40 2 posiciones. 5) Aireador plástico antical M24x1 con casquillo de latón cromado. 6) Suministrado con portacadenas, latiguillos de 40 cm 10x1 H 3/8" y conjunto de sujeción mediante herradura inoxidable. 7) Temperatura máxima: 85 °C. 8) Temp. máx. recomendada: 65 °C. 9) Presión máxima: 10 bar. 10) Presión mínima: 0,5 bar. 11) Presión recomendada: 1 - 3 bar. Monomando mezclador de lavabo para instalación en repisa, acabado cromado de alta calidad, se suministra con latiguillos de conexión de fácil instalación. Sistema economizador mediante 2 posiciones de apertura, primera posición con un ahorro del 50% y segunda a pleno caudal. Un diseño resistente al paso del tiempo y una sutil belleza que se unen perfectamente con el estilo de las cocinas y los baños más contemporáneos. Código EAN: 8428381543244
