# Monomando de lavabo medio alto, serie Kelogic de Genebre. Apertura en frío - De Genebre

- Propiedad del archivo: CONSTRUNARIO
- Formato: FIEBDC-3/2012
- Programa: Construnario Versión 3.51
- Fecha de los precios: 17/10/2024
- Divisa: EUR

**GEN64134 04 45 66** u Monomando de lavabo medio alto, serie Kelogic de Genebre. Apertura en frío - De Genebre
Precio: 164.05
Monomando de lavabo medio alto, serie Kelogic de Genebre. Apertura en frío 1) Cuerpo realizado en latón según UNE-EN 1982. 2) Maneta realizada en Zamak. 3) Cromado según EN 248. 4) Cartucho cerámico silencioso Ø40 con salida libre economizador de 2 posiciones. 5) Atomizador plástico antical M24x1 limitador de caudal con carcasa de latón cromado. 6) Suministrado con latiguillos de 35 cm (M10x1; G ?”) y conjunto de sujeción mediante herradura inoxidable. 7) Caudal mínimo: 8 l/min (3 bar). 8) Temperatura máxima uso: 85 °C. 9) Temp. máx. recomendada: 65 °C. 10) Presión máxima uso: 10 bar. 11) Presión mínima uso: 0,5 bar. 12) Presión recomendada: 1 - 5 bar. Monomando Serie Kelogic lavabo medio alto apertura. Código EAN: 8428381569893
