# Monomando de bidé, serie Kelogic de Genebre. Apertura en frío - De Genebre

- Propiedad del archivo: CONSTRUNARIO
- Formato: FIEBDC-3/2012
- Programa: Construnario Versión 3.51
- Fecha de los precios: 17/10/2024
- Divisa: EUR

**GEN64140 04 45 66** u Monomando de bidé, serie Kelogic de Genebre. Apertura en frío - De Genebre
Precio: 92.43
Monomando de bidé, serie Kelogic de Genebre. Apertura en frío 1) Cuerpo realizado en latón según UNE-EN 1982. 2) Maneta realizada en Zamak. 3) Cromado según EN 248. 4) Cartucho cerámico silencioso Ø40 con salida libre. 5) Atomizador plástico antical M24x1de rótula con carcasa de latón cromado. 6) Suministrado con portacadenas, latiguillos de 35 cm (M10x1; G ?”) y conjunto de sujeción mediante herradura inoxidable. 7) Caudal mínimo: 12 l/min (3 bar). 8) Temperatura máxima uso: 85 °C. 9) Temp. máx. recomendada: 65 °C. 10) Presión máxima uso: 10 bar. 11) Presión mínima uso: 0,5 bar. 12) Presión recomendada: 1 - 5 bar. Monomando Serie Kelogic bidé apertura en frío. Cartucho 2 posiciones Código EAN: 8428381569862
