# Monomando de bidé, serie Klip de Genebre. Cromo - De Genebre

- Propiedad del archivo: CONSTRUNARIO
- Formato: FIEBDC-3/2012
- Programa: Construnario Versión 3.51
- Fecha de los precios: 18/10/2024
- Divisa: EUR

**GEN64140 16 45 66** u Monomando de bidé, serie Klip de Genebre. Cromo - De Genebre
Precio: 87.54
Monomando de bidé, serie Klip de Genebre. Cromo 1) Cuerpo realizado en latón según UNE-EN 1982. 2) Maneta realizada en Zamak. 3) Cromado según EN 248. 4) Cartucho cerámico silencioso ?40 con salida libre. 5) Atomizador de rótula plástico M24x1 antical con carcasa de latón cromado. 6) Suministrado con portacadenas, latiguillos de 35 cm (M10x1; G 3/8“) y conjunto de sujeción mediante herradura de inox.. 7) Caudal mínimo: 12 l/min (3 bar). 8) Temperatura máxima uso: 85 ºC. 9) Temp. máxi. recomendada: 65 ºC. 10) Presión máxima uso: 10 bar. 11) Presión mínima uso: 0,5 bar. 12) Presión recomendada: 1-5 bar. Monomando de bidé Código EAN: 8428381543251
