# Monomando de fregadero, ducha extraíble, referencia 64206 16 45 66 de la serie Klip de Genebre - De Genebre

- Propiedad del archivo: CONSTRUNARIO
- Formato: FIEBDC-3/2012
- Programa: Construnario Versión 3.51
- Fecha de los precios: 02/07/2024
- Divisa: EUR

**GEN64206 16 45 66** u Monomando de fregadero, ducha extraíble, referencia 64206 16 45 66 de la serie Klip de Genebre - De Genebre
Precio: 170.79
1) Cuerpo y caño realizados en latón según UNE-EN 1982. 2) Maneta realizada en Zamak. 3) Cromado según EN 248. 4) Cartucho cerámico silencioso Ø40 con salida dirigida. 5) Suministrado con latiguillos de 35 cm 10 x1 H3/8", latiguillo 10x1 x 15x1 a 15 cm, flexo de ducha, mango de ducha de 2 posiciones y conjunto de sujeción mediante herradura inoxidable. 6) Temperatura máxima: 85 °C. 7) Temp. máx. recomendada: 65 °C. 8) Presión máxima: 10 bar. 9) Presión mínima 0,5 bar. 10) Presión recomendada: 1 - 3 bar Código EAN: 8428381568940
