# Monomando de baño con kit, serie Oslo de Genebre. Cromado - De Genebre

- Propiedad del archivo: CONSTRUNARIO
- Formato: FIEBDC-3/2012
- Programa: Construnario Versión 3.51
- Fecha de los precios: 17/10/2024
- Divisa: EUR

**GEN65100194566** u Monomando de baño con kit, serie Oslo de Genebre. Cromado - De Genebre
Precio: 163.45
Monomando de baño con kit, serie Oslo de Genebre. Cromado 1) Cuerpo y florones realizados en latón según UNE-EN 1982. 2) Maneta realizada en Zamak. 3) Cromado según EN 248. 4) Cartucho cerámico silencioso Ø35 con salida libre. 5) Distribuidor de latón operado por presión-posición. 6) Atomizador plástico antical M24x1 con faldón de latón cromado. 7) Suministrado con flexo ducha de latón cromado 170 cm, mango de ducha, soporte y excéntricas de latón para fijación. 8) Temp. máx. recomendada: 65 °C. 9) Presión máxima uso: 10 bar. 10) Presión mínima uso: 0,5 bar. 11) Presión recomendada: 1 - 5 bar. Monomando de baño con kit Código EAN: 8428381586449
