# Monomando de ducha con kit, serie Tau de Genebre. Cromo - De Genebre

- Propiedad del archivo: CONSTRUNARIO
- Formato: FIEBDC-3/2012
- Programa: Construnario Versión 3.51
- Fecha de los precios: 08/11/2024
- Divisa: EUR

**GEN65110 18 45 66** u Monomando de ducha con kit, serie Tau de Genebre. Cromo - De Genebre
Precio: 164.67
Monomando de ducha con kit, serie Tau de Genebre. Cromo 1) Cuerpo y florones realizados en latón según UNE-EN 1982. 2) Maneta realizada en Zamak. 3) Cromado según EN 248. 4) Cartucho cerámico silencioso ?40con salida dirigida. 5) Suministrado con flexo ducha de latón cromado (170 cm), mango de ducha, soporte y excéntricas de latón para fijación. 6) Caudal mínimo: 12 l/min (3 bar). 7) Temperatura máxima uso: 85 ºC. 8) Temp. máxi. recomendada: 65 ºC. 9) Presión máxima uso: 10 bar. 10) Presión mínima uso: 0,5 bar. 11) Presión recomendada: 1-5 bar. Monomando Serie Tau ducha con kit. Código EAN: 8428381467526
