# Monomando de ducha empotrado - De Genebre

- Propiedad del archivo: CONSTRUNARIO
- Formato: FIEBDC-3/2012
- Programa: Construnario Versión 3.51
- Fecha de los precios: 02/07/2024
- Divisa: EUR

**GEN65115194566** u Monomando de ducha empotrado - De Genebre
Precio: 84.48
Monomando de ducha empotrado Código EAN: 8428381588160
