# Monomando de baño empotrado con inversor, referencia 65116 19 41 66 de la serie Oslo Black de Genebre - De Genebre

- Propiedad del archivo: CONSTRUNARIO
- Formato: FIEBDC-3/2012
- Programa: Construnario Versión 3.51
- Fecha de los precios: 02/07/2024
- Divisa: EUR

**GEN65116 19 41 66** u Monomando de baño empotrado con inversor, referencia 65116 19 41 66 de la serie Oslo Black de Genebre - De Genebre
Precio: 154.81
Monomando de baño empotrado con inversor acabado negro mate para instalar en pared. Grifo con cartucho cerámico D35 convencional y placa deslizante fabricada en latón. Distribuidor operado por presión con dos salidas de agua ducha/bañera Diseño contundente y compacto, que fusiona la elegancia y la tecnología en los más altos estándares de calidad. Código EAN: 8434055318773
