# Monomando de baño empotrado con inversor, 2 vías, serie Oslo de Genebre. Cromo - De Genebre

- Propiedad del archivo: CONSTRUNARIO
- Formato: FIEBDC-3/2012
- Programa: Construnario Versión 3.51
- Fecha de los precios: 17/10/2024
- Divisa: EUR

**GEN65116194566** u Monomando de baño empotrado con inversor, 2 vías, serie Oslo de Genebre. Cromo - De Genebre
Precio: 126.72
Monomando de baño empotrado con inversor, 2 vías, serie Oslo de Genebre. Cromo 1) Cuerpo y placa realizados en latón según UNE-EN 1982. 2) Maneta realizada en Zamak. 3) Cromados según EN 248 4) Cartucho cerámico silencioso D35 convencional 5) Distribuidor operado por presión (min. 0,5bar). 6) Temperatura máxima: 85 °C. 7) Temp. máx. recomendada: 65 °C. 8) Presión máxima: 10 bar. 9) Presión mínima: 0,5 bar. 10) Presión recomendada: 1 - 3 bar. Monomando de baño empotrado con inversor Código EAN: 8428381588177
