# Monomando de lavabo empotrado, serie Tau 2 de genebre. Caño 16 cm - De Genebre

- Propiedad del archivo: CONSTRUNARIO
- Formato: FIEBDC-3/2012
- Programa: Construnario Versión 3.51
- Fecha de los precios: 17/10/2024
- Divisa: EUR

**GEN65131 29 45 66** u Monomando de lavabo empotrado, serie Tau 2 de genebre. Caño 16 cm - De Genebre
Precio: 157.32
Monomando de lavabo empotrado, serie Tau 2 de genebre. Caño 16 cm 1) Cuerpo, caño y placa realizados en latón según UNE-EN 1982. 2) Maneta realizada en Zamak. 3) Cromado según EN 248. 4) Cartucho cerámico silencioso Ø40 con salida dirigida. 5) Atomizador plástico antical hembra H22x1 con carcasa de latón cromado. 6) Conexiones G ½”. 7) Temperatura máxima uso: 85 °C. 8) Temp. máx. recomendada: 65 °C. 9) Presión máxima uso: 10 bar. 10) Presión mínima uso: 0,5 bar. 11) Presión recomendada: 1 - 5 bar. Monomando Serie Tau 2 lavabo empotrado caño 16 cm. Código EAN: 8428381552840
