# Monomando Serie Tau lavabo empotrado caño 22 cm - De Genebre

- Propiedad del archivo: CONSTRUNARIO
- Formato: FIEBDC-3/2012
- Programa: Construnario Versión 3.51
- Fecha de los precios: 02/07/2024
- Divisa: EUR

**GEN65132 18 45 66** u Monomando Serie Tau lavabo empotrado caño 22 cm - De Genebre
Precio: 160.26
Monomando Serie Tau lavabo empotrado caño 22 cm. Código EAN: 8428381552949
