# Monomando de lavabo empotrado, serie Oslo de Genebre. Caño 22 cm, cromo - De Genebre

- Propiedad del archivo: CONSTRUNARIO
- Formato: FIEBDC-3/2012
- Programa: Construnario Versión 3.51
- Fecha de los precios: 17/10/2024
- Divisa: EUR

**GEN65132194566** u Monomando de lavabo empotrado, serie Oslo de Genebre. Caño 22 cm, cromo - De Genebre
Precio: 153.65
Monomando de lavabo empotrado, serie Oslo de Genebre. Caño 22 cm, cromo 1) Cuerpo y placa realizados en latón según UNE-EN 1982. 2) Maneta fabricada en Zamak. 3) Cromado según EN 248. 4) Cartucho cerámico silencioso Ø35 con salida dirigida. 5) Atomizador plástico antical hembra M18x1 con carcasa de latón cromado. 6) Caño de 22 cm. 7) Conexiones G ½”. 8) Temperatura máxima uso: 85 °C. 9) Temp. máx. recomendada: 65 °C. 10) Presión máxima uso: 10 bar. 11) Presión mínima uso: 0,5 bar. 12) Presión recomendada: 1 - 5 bar. Monomando de lavabo empotrado caño 22 cm Código EAN: 8428381588238
