# Monomando lavabo medio alto, serie Tau 2 de Genebre - De Genebre

- Propiedad del archivo: CONSTRUNARIO
- Formato: FIEBDC-3/2012
- Programa: Construnario Versión 3.51
- Fecha de los precios: 17/10/2024
- Divisa: EUR

**GEN65134 29 45 66** u Monomando lavabo medio alto, serie Tau 2 de Genebre - De Genebre
Precio: 168.72
Monomando lavabo medio alto, serie Tau 2 de Genebre 1) Cuerpo realizado en latón según UNE-EN 1982. 2) Maneta realizada en Zamak. 3) Cromado según EN 248. 4) Cartucho cerámico silencioso ?40 con salida libre economizador de 2 posiciones. 5) Atomizador M24x1 plástico antical con carcasa de latón cromado. 6) Suministrado latiguillos de 35 cm (M10x1; G 3/8”) y conjunto de sujeción mediante herradura de inox. 7) Caudal mínimo: 12 l/min (3 bar). 8) Temperatura máxima uso: 85 ºC. 9) Temp. máx. recomendada: 65 ºC. 10) Presión máxima uso: 10 bar. 11) Presión mínima uso: 0,5 bar. 12) Presión recomendada: 1-5 bar. Monomando Serie Tau 2 lavabo medio alto. Código EAN: 8428381570134
