# Monomando Serie Tau bidé con transmisión - De Genebre

- Propiedad del archivo: CONSTRUNARIO
- Formato: FIEBDC-3/2012
- Programa: Construnario Versión 3.51
- Fecha de los precios: 02/07/2024
- Divisa: EUR

**GEN65142 18 45 66** u Monomando Serie Tau bidé con transmisión - De Genebre
Precio: 96.11
Monomando Serie Tau bidé con transmisión. Código EAN: 8428381550174
