# Monomando de bidé con transmisión, serie Tau2 de Genebre - De Genebre

- Propiedad del archivo: CONSTRUNARIO
- Formato: FIEBDC-3/2012
- Programa: Construnario Versión 3.51
- Fecha de los precios: 17/10/2024
- Divisa: EUR

**GEN65142 29 45 66** u Monomando de bidé con transmisión, serie Tau2 de Genebre - De Genebre
Precio: 96.11
Monomando de bidé con transmisión, serie Tau2 de Genebre 1) Cuerpo realizado en latón según UNE-EN 1982. 2) Maneta realizada en Zamak. 3) Cromado según EN 248. 4) Cartucho cerámico Ø40 con salida libre. 5) Inversor operado por posición. 6) Latiguillos de 40 cm 10x1 H 1/2“, conjunto de sujeción, flexo y ducha. 7) Temperatura máxima: 85 °C. 8) Temp. máx. recomendada: 65 °C. 9) Presión máxima: 10 bar. 10) Presión mínima: 0,5 bar. 11) Presión recomendada: 1 - 3 bar. Monomando mezclador de bidé con transmisión, acabado cromado de alta calidad, se suministra con latiguillos de conexión de fácil instalación. Selector de 2 posiciones de suministro, se consigue proporcionar varias salidas de agua, la primera mediante la loza del bidet y la segunda a la ducha. Una mezcla de formas con estilo propio basado en la disparidad de siluetas que otorga a esta colección un aspecto muy particular, depurado y moderno. Código EAN: 8428381554608
