# Monomando de fregadera - De Genebre

- Propiedad del archivo: CONSTRUNARIO
- Formato: FIEBDC-3/2012
- Programa: Construnario Versión 3.51
- Fecha de los precios: 02/07/2024
- Divisa: EUR

**GEN65203194566** u Monomando de fregadera - De Genebre
Precio: 146.30
Monomando de fregadera Código EAN: 8428381588665
