# Termostática de ducha sin kit, serie Tau de Genebre. Cromo - De Genebre

- Propiedad del archivo: CONSTRUNARIO
- Formato: FIEBDC-3/2012
- Programa: Construnario Versión 3.51
- Fecha de los precios: 08/11/2024
- Divisa: EUR

**GEN67112 14 45 67** u Termostática de ducha sin kit, serie Tau de Genebre. Cromo - De Genebre
Precio: 204.46
Termostática de ducha sin kit, serie Tau de Genebre. Cromo 1) Cuerpo realizado en latón según UNE-EN 1982. 2) Volantes realizados en ABS cromado. 3) Florones realizados en latón según UNE-EN 1982. 4) Cromado según EN 248. 5) Cartucho termostático silencioso. 6) Montura con economizador de agua de dos posiciones. 7) Suministrado con excéntricas de latón para fijación. 8) Caudal mínimo: 12 l/min (3 bar). 9) Temperatura máxima uso: 85 ºC. 10) Temp. máxi. recomendada: 65 ºC. 11) Presión máxima uso: 10 bar. 12) Presión mínima uso: 0,5 bar. 13) Presión recomendada: 1-5 bar. Termostática Serie Tau ducha sin kit. Código EAN: 8428381509110
