# Grifo de lavabo mezclador con sensor, referencia 67126 15 45 66 de Genebre. Inox - De Genebre

- Propiedad del archivo: CONSTRUNARIO
- Formato: FIEBDC-3/2012
- Programa: Construnario Versión 3.51
- Fecha de los precios: 02/07/2024
- Divisa: EUR

**GEN67126 15 45 66** u Grifo de lavabo mezclador con sensor, referencia 67126 15 45 66 de Genebre. Inox - De Genebre
Precio: 285.99
Opción de alimentación mediante fuente de alimentación AC (ref. 9908 0407) Con caja porta pilas externa para 4 pilas AA. Provisto de un aireador antivandálico anti calcáreo economizador con limitación dinámica de 3 l/m. Código EAN: 8434055332502
