# 67130 Grifo electrónico con batería - De Genebre

- Propiedad del archivo: CONSTRUNARIO
- Formato: FIEBDC-3/2012
- Programa: Construnario Versión 3.51
- Fecha de los precios: 02/07/2024
- Divisa: EUR

**GEN67130 15 45 66** u 67130 Grifo electrónico con batería - De Genebre
Precio: 790.70
Grifo electrónico con batería. Cuerpo realizado en latón según UNE-EN 1982. Atomizador en plástico. Cromado según EN 248. Alimentado por 4 pilas AA. Caudal mínimo: 12 l/min (3 bar). Temp. máxi. recomendada: 65 ºC. Presión máxima uso: 10 bar. Presión mínima uso: 0,5 bar. Presión recomendada: 1-3 bar. Paro automático después de 60 segundos. Código EAN: 8428381155935
