# Grifo Serie Gamma fregadera mural caño tubo vertical - De Genebre

- Propiedad del archivo: CONSTRUNARIO
- Formato: FIEBDC-3/2012
- Programa: Construnario Versión 3.51
- Fecha de los precios: 02/07/2024
- Divisa: EUR

**GEN68083 11 45 66** u Grifo Serie Gamma fregadera mural caño tubo vertical - De Genebre
Precio: 37.95
Grifo Serie Gamma fregadera mural caño tubo vertical. Código EAN: 8428381460893
