# Mezclador Serie Gamma ducha con kit - De Genebre

- Propiedad del archivo: CONSTRUNARIO
- Formato: FIEBDC-3/2012
- Programa: Construnario Versión 3.51
- Fecha de los precios: 02/07/2024
- Divisa: EUR

**GEN68110 11 45 66** u Mezclador Serie Gamma ducha con kit - De Genebre
Precio: 89.38
Mezclador Serie Gamma ducha con kit. Código EAN: 8428381394327
