# Ducha Serie Kross empotrada - De Genebre

- Propiedad del archivo: CONSTRUNARIO
- Formato: FIEBDC-3/2012
- Programa: Construnario Versión 3.51
- Fecha de los precios: 02/07/2024
- Divisa: EUR

**GEN68115 08 45 66** u Ducha Serie Kross empotrada - De Genebre
Precio: 88.76
Ducha Serie Kross empotrada. Código EAN: 8428381273684
