# Grupo ducha Serie Gamma empotrado 8" - De Genebre

- Propiedad del archivo: CONSTRUNARIO
- Formato: FIEBDC-3/2012
- Programa: Construnario Versión 3.51
- Fecha de los precios: 02/07/2024
- Divisa: EUR

**GEN68115 11 45 66** u Grupo ducha Serie Gamma empotrado 8" - De Genebre
Precio: 77.13
Grupo ducha Serie Gamma empotrado 8". Código EAN: 8428381491255
