# Batería Serie Kross lavabo caño recto - De Genebre

- Propiedad del archivo: CONSTRUNARIO
- Formato: FIEBDC-3/2012
- Programa: Construnario Versión 3.51
- Fecha de los precios: 28/06/2024
- Divisa: EUR

**GEN68120 08 45 66** u Batería Serie Kross lavabo caño recto - De Genebre
Precio: 157.67
Batería Serie Kross lavabo caño recto. Código EAN: 8428381273905
