# Batería de lavabo caño cisne, serie Ixo de Genebre. Cromado - De Genebre

- Propiedad del archivo: CONSTRUNARIO
- Formato: FIEBDC-3/2012
- Programa: Construnario Versión 3.51
- Fecha de los precios: 23/10/2024
- Divisa: EUR

**GEN68124 12 45 66** u Batería de lavabo caño cisne, serie Ixo de Genebre. Cromado - De Genebre
Precio: 160.33
Batería de lavabo caño cisne, serie Ixo de Genebre. Cromado 1) Cuerpos y caño realizados en latón según UNE-EN 1982. 2) Volantes y florones realizados en Zamak. 3) Cromado según EN 248. 4) Atomizador plástico hembra M22x1 antical con faldón de latón cromado. 5) Monturas cerámicas ¼ vuelta 6) Caudal mínimo: 12 l/min (3 bar). 7) Temperatura máxima uso: 85 ºC. 8) Temp. máxi. recomendada: 65 ºC. 9) Presión máxima uso: 10 bar. 10) Presión mínima uso: 0,5 bar. 11) Presión recomendada: 1-5 bar. Batería Serie Ixo lavabo caño cisne. Código EAN: 8428381273950
