# Batería Serie Kross lavabo caño inclinado - De Genebre

- Propiedad del archivo: CONSTRUNARIO
- Formato: FIEBDC-3/2012
- Programa: Construnario Versión 3.51
- Fecha de los precios: 02/07/2024
- Divisa: EUR

**GEN68125 08 45 66** u Batería Serie Kross lavabo caño inclinado - De Genebre
Precio: 160.23
Batería Serie Kross lavabo caño inclinado. Código EAN: 8428381273981
