# Monobloc Serie Gamma lavabo - De Genebre

- Propiedad del archivo: CONSTRUNARIO
- Formato: FIEBDC-3/2012
- Programa: Construnario Versión 3.51
- Fecha de los precios: 02/07/2024
- Divisa: EUR

**GEN68130 11 45 66** u Monobloc Serie Gamma lavabo - De Genebre
Precio: 76.52
Monobloc Serie Gamma lavabo. Código EAN: 8428381094241
